# Unidad exterior LG Multi V IV Recuperacion de calor, modelo ARUB440LTE4, de 123,2 KW en frío y 139 KW en calor

- Propiedad del archivo: CONSTRUNARIO
- Formato: FIEBDC-3/2012
- Programa: Construnario Versión 1.9
- Fecha de los precios: 22/10/2013
- Divisa: EUR

**ARUB440LTE4** Unidad exterior LG Multi V IV Recuperacion de calor, modelo ARUB440LTE4, de 123,2 KW en frío y 139 KW en calor
Unidad exterior para sistema MULTI V IV Recuperación de Calor de volumen de refrigerante variable, marca LG, modelo ARUB440LTE4 (ARUB100LTE4 + ARUB140LTE4 + ARUB200LTE4), con refrigerante R-410A, de capacidad frigorífica nominal 123,2 kW y capacidad calorífica nominal 138,6 kW. Conectable a 64 unidades interiores. Dimensiones, (1.240 x 1.680 x 760)x2 + (920 x 1.680 x760) mm; peso 280 + 245 + 208 Kg; límites de funcionamiento en refrigeración de -10 ºC a 43 ºC TBS, y en calefacción de -25 ºC a 18 ºC TBH. Caudal de aire máximo ventiladores axiales, 17.400x2+12.600 m3/h. Presión sonora, medida a 1 m de distancia de la unidad, 63,9 dB(A). Batería con protección oro anticorrosión.
