# Unidad exterior LG Multi V Wáter IV Bomba de calor, modelo ARWN180LAS4, de 50.4 KW en frío y 56.7 KW en calor

- Propiedad del archivo: CONSTRUNARIO
- Formato: FIEBDC-3/2012
- Programa: Construnario Versión 1.9
- Fecha de los precios: 22/10/2013
- Divisa: EUR

**ARWN180LAS4** Unidad exterior LG Multi V Wáter IV Bomba de calor, modelo ARWN180LAS4, de 50.4 KW en frío y 56.7 KW en calor
Unidad exterior para sistema MULTI V WATER IV Bomba de Calor de volumen de refrigerante variable, marca LG, modelo ARWN180LAS4, con refrigerante R-410A, de capacidad frigorífica nominal 50.4 kW y capacidad calorífica nominal 56.7 kW. Conectable a 29(45) unidades interiores. Dimensiones, 755 x 500 x 997 mm; peso 140 Kg. Caudal de agua nominal 31.8 l/min. Presión sonora, medida a 1 m de distancia de la unidad, 55 dB(A). Batería con protección oro anticorrosión.
