# Unidad exterior LG Multi V Wáter IV Recuperación de calor, modelo ARWB160LAS4, de 44.8 KW en frío y 50.4 KW en calor

- Propiedad del archivo: CONSTRUNARIO
- Formato: FIEBDC-3/2012
- Programa: Construnario Versión 1.9
- Fecha de los precios: 22/10/2013
- Divisa: EUR

**ARWB160LAS4** Unidad exterior LG Multi V Wáter IV Recuperación de calor, modelo ARWB160LAS4, de 44.8 KW en frío y 50.4 KW en calor
Unidad exterior para sistema MULTI V WATER IV Recuperación de Calor de volumen de refrigerante variable, marca LG, modelo ARWB160LAS4, con refrigerante R-410A, de capacidad frigorífica nominal 44.8 kW y capacidad calorífica nominal 50.4 kW. Conectable a 26(40) unidades interiores. Dimensiones, 755 x 500 x 997 mm; peso 140 Kg. Caudal de agua nominal 31,8 l/min. Presión sonora, medida a 1 m de distancia de la unidad, 53 dB(A). Batería con protección oro anticorrosión.
