# Unidad exterior LG Multi V Wáter IV Recuperación de calor, modelo ARWB200LAS4, de 56 KW en frío y 63 KW en calor

- Propiedad del archivo: CONSTRUNARIO
- Formato: FIEBDC-3/2012
- Programa: Construnario Versión 1.9
- Fecha de los precios: 22/10/2013
- Divisa: EUR

**ARWB200LAS4** Unidad exterior LG Multi V Wáter IV Recuperación de calor, modelo ARWB200LAS4, de 56 KW en frío y 63 KW en calor
Unidad exterior para sistema Multi V IV Water II Recuperación de Calor de volumen de refrigerante variable, marca LG, modelo ARWB200LA2, con refrigerante R-410A, de capacidad frigorífica nominal 56 kW y capacidad calorífica nominal 63 kW. Conectable a 32 unidades interiores. Dimensiones, 1120 x 772 x 547 mm; peso 223 Kg. Caudal de agua nominal 192 l/min. Presión sonora, medida a 1 m de distancia de la unidad, 51 dB(A). Batería con protección oro anticorrosión.
