# Unidad exterior LG Multi V Wáter IV Recuperación de calor, modelo ARWB240LAS4, de 67.2 KW en frío y 75.6 KW en calor

- Propiedad del archivo: CONSTRUNARIO
- Formato: FIEBDC-3/2012
- Programa: Construnario Versión 1.9
- Fecha de los precios: 22/10/2013
- Divisa: EUR

**ARWB240LAS4** Unidad exterior LG Multi V Wáter IV Recuperación de calor, modelo ARWB240LAS4, de 67.2 KW en frío y 75.6 KW en calor
Unidad exterior para sistema MULTI V WATER IV Recuperación de Calor de volumen de refrigerante variable, marca LG, modelo ARWB240LAS4 (ARWB0120LAS4+ARWB120LAS4), con refrigerante R-410A, de capacidad frigorífica nominal 67.2 kW y capacidad calorífica nominal 75.6 kW. Conectable a 39(48) unidades interiores. Dimensiones, (755 x 997 x 500)x2 mm; peso 120x2 Kg. Caudal de agua nominal 36,5+36,5 l/min. Presión sonora, medida a 1 m de distancia de la unidad, 57 dB(A). Batería con protección oro anticorrosión.
