# Unidad exterior LG Multi V Wáter IV Recuperación de calor, modelo ARWB260LAS4, de 72.8 KW en frío y 81.9 KW en calor

- Propiedad del archivo: CONSTRUNARIO
- Formato: FIEBDC-3/2012
- Programa: Construnario Versión 1.9
- Fecha de los precios: 22/10/2013
- Divisa: EUR

**ARWB260LAS4** Unidad exterior LG Multi V Wáter IV Recuperación de calor, modelo ARWB260LAS4, de 72.8 KW en frío y 81.9 KW en calor
Unidad exterior para sistema MULTI V WATER IV Recuperación de Calor de volumen de refrigerante variable, marca LG, modelo ARWB260LAS4 (ARWB120LAS4+ARWB140LAS4), con refrigerante R-410A, de capacidad frigorífica nominal 72.8 kW y capacidad calorífica nominal 81.9 kW. Conectable a 42(52) unidades interiores. Dimensiones, (755 x 997 x 500)x2 mm; peso 120x2 Kg. Caudal de agua nominal 36,5+36,5 l/min. Presión sonora, medida a 1 m de distancia de la unidad, 59 dB(A). Batería con protección oro anticorrosión.
