# Unidad exterior LG Multi V Wáter IV Recuperación de calor, modelo ARWB340LAS4, de 95.2 KW en frío y 107.1 KW en calor

- Propiedad del archivo: CONSTRUNARIO
- Formato: FIEBDC-3/2012
- Programa: Construnario Versión 1.9
- Fecha de los precios: 22/10/2013
- Divisa: EUR

**ARWB340LAS4** Unidad exterior LG Multi V Wáter IV Recuperación de calor, modelo ARWB340LAS4, de 95.2 KW en frío y 107.1 KW en calor
Unidad exterior para sistema MULTI V WATER IV Recuperación de Calor de volumen de refrigerante variable, marca LG, modelo ARWB340LAS4 (ARWB140LAS4+ARWB200LAS4), con refrigerante R-410A, de capacidad frigorífica nominal 95.2 kW y capacidad calorífica nominal 107.1 kW. Conectable a 55(64) unidades interiores. Dimensiones, (755 x 997 x 500)x2 mm; peso 120 + 140 Kg. Caudal de agua nominal 31,8+36,5 l/min. Presión sonora, medida a 1 m de distancia de la unidad, 59 dB(A). Batería con protección oro anticorrosión.
