# Unidad exterior LG Multi V Wáter IV Recuperación de calor, modelo ARWB440LAS4, de 123.2 KW en frío y 138.6 KW en calor

- Propiedad del archivo: CONSTRUNARIO
- Formato: FIEBDC-3/2012
- Programa: Construnario Versión 1.9
- Fecha de los precios: 22/10/2013
- Divisa: EUR

**ARWB440LAS4** Unidad exterior LG Multi V Wáter IV Recuperación de calor, modelo ARWB440LAS4, de 123.2 KW en frío y 138.6 KW en calor
Unidad exterior para sistema MULTI V WATER IV Recuperación de Calor de volumen de refrigerante variable, marca LG, modelo ARWB440LAS4 (ARWB120LAS4+ARWB120LAS4+ARWB200LAS4), con refrigerante R-410A, de capacidad frigorífica nominal 123.2 kW y capacidad calorífica nominal 138.6 kW. Conectable a 64 unidades interiores. Dimensiones, (755 x 997 x 500)x3 mm; peso 140 + 120x2 Kg. Caudal de agua nominal 31,8+36,5+36,5 l/min. Presión sonora, medida a 1 m de distancia de la unidad, 58 dB(A). Batería con protección oro anticorrosión.
