# Unidad interior Multi V de LG Art Cool con panel oro, modelo ARNU12GSFG2, de 3.6 KW en frío y 4 KW en calor

- Propiedad del archivo: CONSTRUNARIO
- Formato: FIEBDC-3/2012
- Programa: Construnario Versión 1.9
- Fecha de los precios: 10/06/2013
- Divisa: EUR

**ARNU12GSFG2** Unidad interior Multi V de LG Art Cool con panel oro, modelo ARNU12GSFG2, de 3.6 KW en frío y 4 KW en calor
Unidad interior para sistema Multi V de volumen de refrigerante variable, marca LG, modelo ARNU12GSFG2, tipo Art Cool con panel oro, bomba de calor, de potencia frigorífica nominal 3,6 kW y potencia calorífica nominal 4 kW. Caudal de aire máximo 558 m3/h y nivel sonoro de 44/38/32 dBA a 1 m. Dimesiones de la unidad interior, 600 x 600 x 146 mm; peso 15 Kg.
