# Unidad interior Multi V de LG Art Cool con panel rojo, modelo ARNU09GSFE2, de 2.8 KW en frío y 3.2 KW en calor

- Propiedad del archivo: CONSTRUNARIO
- Formato: FIEBDC-3/2012
- Programa: Construnario Versión 1.9
- Fecha de los precios: 22/03/2013
- Divisa: EUR

**ARNU09GSFE2** Unidad interior Multi V de LG Art Cool con panel rojo, modelo ARNU09GSFE2, de 2.8 KW en frío y 3.2 KW en calor
Unidad interior para sistema Multi V de volumen de refrigerante variable, marca LG, modelo ARNU09GSFE2, tipo Art Cool con panel rojo, bomba de calor, de potencia frigorífica nominal 2,8 kW y potencia calorífica nominal 3,2 kW. Caudal de aire máximo 486 m3/h y nivel sonoro de 38/32/27 dBA a 1 m. Dimesiones de la unidad interior, 600 x 600 x 146 mm; peso 15 Kg.
