# Unidad interior Multi V de LG Art Cool Clase A con panel plata, modelo ARNU24GS8V2, de 7.1 KW en frío y 8 KW en calor

- Propiedad del archivo: CONSTRUNARIO
- Formato: FIEBDC-3/2012
- Programa: Construnario Versión 1.9
- Fecha de los precios: 10/06/2013
- Divisa: EUR

**ARNU24GS8V2** Unidad interior Multi V de LG Art Cool Clase A con panel plata, modelo ARNU24GS8V2, de 7.1 KW en frío y 8 KW en calor
Unidad interior para sistema Multi V de volumen de refrigerante variable, marca LG, modelo ARNU24GS8V2, tipo Art Cool Clase A con panel plata, bomba de calor, de potencia frigorífica nominal 7,1 kW y potencia calorífica nominal 8,0 kW. Caudal de aire máximo 1074 m3/h y nivel sonoro de 43/37/32 dBA a 1 m. Dimensiones de la unidad interior, 1107 x 299 x 200 mm; peso, 15 Kg.
