# Unidad interior Multi V de LG Art Cool Clase A con panel espejo, modelo ARNU09GSER2, de 2.8 KW en frío y 3.2 KW en calor

- Propiedad del archivo: CONSTRUNARIO
- Formato: FIEBDC-3/2012
- Programa: Construnario Versión 1.9
- Fecha de los precios: 10/06/2013
- Divisa: EUR

**ARNU09GSER2** Unidad interior Multi V de LG Art Cool Clase A con panel espejo, modelo ARNU09GSER2, de 2.8 KW en frío y 3.2 KW en calor
Unidad interior para sistema Multi V de volumen de refrigerante variable, marca LG, modelo ARNU09GSER2, tipo Art Cool Clase A con panel espejo, bomba de calor, de potencia frigorífica nominal 2,8 kW y potencia calorífica nominal 3,2 kW. Caudal de aire máximo 480 m3/h y nivel sonoro de 39/35/25 dBA a 1 m. Dimensiones de la unidad interior, 915 x 282 x 165 mm; peso, 11,2 Kg.
