# Unidad interior Multi V de LG Art Cool Clase A con panel espejo, modelo ARNU15GSER2, de 4.5 KW en frío y 5 KW en calor

- Propiedad del archivo: CONSTRUNARIO
- Formato: FIEBDC-3/2012
- Programa: Construnario Versión 1.9
- Fecha de los precios: 10/06/2013
- Divisa: EUR

**ARNU15GSER2** Unidad interior Multi V de LG Art Cool Clase A con panel espejo, modelo ARNU15GSER2, de 4.5 KW en frío y 5 KW en calor
Unidad interior para sistema Multi V de volumen de refrigerante variable, marca LG, modelo ARNU15GSER2, tipo Art Cool Clase A con panel espejo, bomba de calor, de potencia frigorífica nominal 4,5 kW y potencia calorífica nominal 5 kW. Caudal de aire máximo 630 m3/h y nivel sonoro de 42/36/27 dBA a 1 m. Dimensiones de la unidad interior, 915 x 282 x 165 mm; peso, 11,2 Kg.
