# Unidad interior Multi V de LG Art Cool White, modelo ARNU07GSBL2, de 2.2 KW en frío y 2.5 KW en calor

- Propiedad del archivo: CONSTRUNARIO
- Formato: FIEBDC-3/2012
- Programa: Construnario Versión 1.9
- Fecha de los precios: 10/06/2013
- Divisa: EUR

**ARNU07GSBL2** Unidad interior Multi V de LG Art Cool White, modelo ARNU07GSBL2, de 2.2 KW en frío y 2.5 KW en calor
Unidad interior para sistema Multi V de volumen de refrigerante variable, marca LG, modelo ARNU07GSBL2, tipo Art Cool White, bomba de calor, de potencia frigorífica nominal 2,2 kW y potencia calorífica nominal 2,5 kW. Caudal de aire máximo 336 m3/h y nivel sonoro de 31/28/25 dBA a 1 m. Dimensiones de la unidad interior, 885 x 285 x 210 mm; peso, 11 Kg.
