# Unidad interior Multi V de LG Art Cool White, modelo ARNU09GSBL2, de 2.8 KW en frío y 3.2 KW en calor

- Propiedad del archivo: CONSTRUNARIO
- Formato: FIEBDC-3/2012
- Programa: Construnario Versión 1.9
- Fecha de los precios: 10/06/2013
- Divisa: EUR

**ARNU09GSBL2** Unidad interior Multi V de LG Art Cool White, modelo ARNU09GSBL2, de 2.8 KW en frío y 3.2 KW en calor
Unidad interior para sistema Multi V de volumen de refrigerante variable, marca LG, modelo ARNU09GSBL2 tipo Art Cool White, bomba de calor, de potencia frigorífica nominal 2,8 kW y potencia calorífica nominal 3,2 kW. Caudal de aire máximo 420 m3/h y nivel sonoro de 34/31/24 dBA a 1 m. Dimensiones de la unidad interior, 885 x 285 x 210 mm; peso, 11 Kg.
