# Unidad interior Multi V de LG Art Cool White, modelo ARNU18GSCL2, de 5.6 KW en frío y 6.3 KW en calor

- Propiedad del archivo: CONSTRUNARIO
- Formato: FIEBDC-3/2012
- Programa: Construnario Versión 1.9
- Fecha de los precios: 10/06/2013
- Divisa: EUR

**ARNU18GSCL2** Unidad interior Multi V de LG Art Cool White, modelo ARNU18GSCL2, de 5.6 KW en frío y 6.3 KW en calor
Unidad interior para sistema Multi V de volumen de refrigerante variable, marca LG, modelo ARNU18GSCL2, tipo Art Cool White, bomba de calor, de potencia frigorífica nominal 5,6 kW y potencia calorífica nominal 6,3 kW. Caudal de aire máximo 972 m3/h y nivel sonoro de 44/40/36 dBA a 1 m. Dimensiones de la unidad interior, 1030 x 325 x 250 mm; peso, 18 Kg.
