# Unidad interior Multi V de LG Split de pared, modelo ARNU18GS5L2, de 5.6 KW en frío y 6.3 KW en calor

- Propiedad del archivo: CONSTRUNARIO
- Formato: FIEBDC-3/2012
- Programa: Construnario Versión 1.9
- Fecha de los precios: 10/06/2013
- Divisa: EUR

**ARNU18GSEL2** Unidad interior Multi V de LG Split de pared, modelo ARNU18GS5L2, de 5.6 KW en frío y 6.3 KW en calor
Unidad interior para sistema Multi V de volúmen de refrigerante variable, marca LG, modelo ARNU18GS5L2, tipo split de pared, bomba de calor, de potencia frigorífica nominal 5,6 kW y potencia calorífica nominal 6,3 kW. Caudal de aire máximo 720 m3/h y nivel sonoro de 44/40/36 dBA a 1 m. Dimensiones de la unidad interior, 1.090 x 300 x 178 mm; peso, 12 Kg.
