# Unidad interior Multi V de LG Cassette 4 vias 60x60, modelo ARNU07GTRC2, de 2.2 KW en frío y 2.5 KW en calor

- Propiedad del archivo: CONSTRUNARIO
- Formato: FIEBDC-3/2012
- Programa: Construnario Versión 1.9
- Fecha de los precios: 10/06/2013
- Divisa: EUR

**ARNU07GTRC2** Unidad interior Multi V de LG Cassette 4 vias 60x60, modelo ARNU07GTRC2, de 2.2 KW en frío y 2.5 KW en calor
Unidad interior para sistema Multi V de volumen de refrigerante variable, marca LG, tipo cassette 4 vías modelo ARNU07GTRC2, bomba de calor, de potencia frigorífica nominal 2,2 kW y potencia calorífica nominal 2,5 kW. Caudal de aire de 450/420/396 m3/h y nivel sonoro de 29/27/26 dBA a 1,5 m. Dimensiones de la unidad interior, sin panel: 570 x 570 x 214 mm; peso, 16,1 Kg con panel frontal; dimensiones del panel, 700 x 700 x 30 mm. Bomba de condensados incorporada.
