# Unidad interior Multi V de LG Cassette 4 vias 60x60, modelo ARNU15GTQC2, de 4.5 KW en frío y 5 KW en calor

- Propiedad del archivo: CONSTRUNARIO
- Formato: FIEBDC-3/2012
- Programa: Construnario Versión 1.9
- Fecha de los precios: 10/06/2013
- Divisa: EUR

**ARNU15GTRC2** Unidad interior Multi V de LG Cassette 4 vias 60x60, modelo ARNU15GTQC2, de 4.5 KW en frío y 5 KW en calor
Unidad interior para sistema Multi V de volumen de refrigerante variable, marca LG, tipo cassette 4 vías modelo ARNU15GTQC2, bomba de calor, de potencia frigorífica nominal 4,5 kW y potencia calorífica nominal 5 kW. Caudal de aire de 660/600/558 m3/h y nivel sonoro de 36/34/32 dBA a 1,5 m. Dimensiones de la unidad interior, sin panel: 570 x 570 x 256 mm; peso, 18,5 Kg con panel frontal; dimensiones del panel, 700 x 700 x 30 mm. Bomba de condensados incorporada.
