# Unidad interior Multi V de LG Cassette 4 vias 90x90, modelo ARNU36GTNC2, de 10.6 KW en frío y 11.9 KW en calor

- Propiedad del archivo: CONSTRUNARIO
- Formato: FIEBDC-3/2012
- Programa: Construnario Versión 1.9
- Fecha de los precios: 10/06/2013
- Divisa: EUR

**ARNU36GTPC2** Unidad interior Multi V de LG Cassette 4 vias 90x90, modelo ARNU36GTNC2, de 10.6 KW en frío y 11.9 KW en calor
Unidad interior para sistema Multi V de volumen de refrigerante variable, marca LG, tipo cassette 4 vías modelo ARNU36GTNC2, bomba de calor, de potencia frigorífica nominal 10,6 kW y potencia calorífica nominal 11,9 kW. Caudal de aire de 1.500/1.260/1.140 m3/h y nivel sonoro de 43/40/37 dBA a 1,5 m. Dimensiones de la unidad interior, sin panel: 840 x 840 x 246 mm; peso, 28,5 Kg; dimensiones del panel, 950 x 950 x 25 mm. Bomba de condensados incorporada.
