# Unidad interior Multi V de LG Cassette 4 vias 90x90, modelo ARNU42GTMC2, de 12.3 KW en frío y 13.8 KW en calor

- Propiedad del archivo: CONSTRUNARIO
- Formato: FIEBDC-3/2012
- Programa: Construnario Versión 1.9
- Fecha de los precios: 10/06/2013
- Divisa: EUR

**ARNU42GTPC2** Unidad interior Multi V de LG Cassette 4 vias 90x90, modelo ARNU42GTMC2, de 12.3 KW en frío y 13.8 KW en calor
Unidad interior para sistema Multi V de volumen de refrigerante variable, marca LG, tipo cassette 4 vías modelo ARNU42GTMC2, bomba de calor, de potencia frigorífica nominal 12,3 kW y potencia calorífica nominal 13,8 kW. Caudal de aire de 1.800/1.620/1.440 m3/h y nivel sonoro de 44/41/38 dBA a 1,5 m. Dimensiones de la unidad interior, sin panel: 840 x 840 x 288 mm; peso, 30,6 Kg; dimensiones del panel, 950 x 950 x 25 mm. Bomba de condensados incorporada.
