# Unidad interior Multi V de LG Cassette 1 via, modelo ARNU07GTUC2, de 2.2 KW en frío y 2.5 KW en calor

- Propiedad del archivo: CONSTRUNARIO
- Formato: FIEBDC-3/2012
- Programa: Construnario Versión 1.9
- Fecha de los precios: 10/06/2013
- Divisa: EUR

**ARNU07GTUC2** Unidad interior Multi V de LG Cassette 1 via, modelo ARNU07GTUC2, de 2.2 KW en frío y 2.5 KW en calor
Unidad interior para sistema Multi V de volumen de refrigerante variable, marca LG, tipo cassette 1 vía modelo ARNU07GTUC2, bomba de calor, de potencia frigorífica nominal 2,2 kW y potencia calorífica nominal 2,5 kW. Caudal de aire de 492/438/384 m3/h y nivel sonoro de 32/29/25 dBA a 1,5 m. Dimensiones de la unidad interior, sin panel: 860 x 450 x 132 mm; peso, 19,7 Kg con panel frontal; dimensiones del panel, 1100 x 500 x 34 mm. Bomba de condensados incorporada.
