# Unidad interior Multi V de LG Conducto de alta presion, modelo ARNU48GBRA2, de 14.1 KW en frío y 15.9 KW en calor

- Propiedad del archivo: CONSTRUNARIO
- Formato: FIEBDC-3/2012
- Programa: Construnario Versión 1.9
- Fecha de los precios: 10/06/2013
- Divisa: EUR

**ARNU48GBHA2** Unidad interior Multi V de LG Conducto de alta presion, modelo ARNU48GBRA2, de 14.1 KW en frío y 15.9 KW en calor
Unidad interior para sistema Multi V de volumen de refrigerante variable, marca LG, tipo conducto alta presión modelo ARNU48GBRA2, bomba de calor, de potencia frigorífica nominal 14,1 kW y potencia calorífica nominal 15,9 kW. Caudal de aire de 2.688/2.436/1.998 m3/h y nivel sonoro de 44/42/41 dB(A) a 1,5 m. Presión estática regulable de 5 a 20 mmca. Dimensiones de la unidad interior, 1.230 x 590 x 380 mm; peso, 53 Kg. Bomba de condensados incorporada. Control del caudal y de la presión estática desde el control remoto por cable.
