# Unidad interior Multi V de LG Conducto de alta presion, modelo ARNU54GBRA2, de 15.8 KW en frío y 18 KW en calor

- Propiedad del archivo: CONSTRUNARIO
- Formato: FIEBDC-3/2012
- Programa: Construnario Versión 1.9
- Fecha de los precios: 10/06/2013
- Divisa: EUR

**ARNU54GBHA2** Unidad interior Multi V de LG Conducto de alta presion, modelo ARNU54GBRA2, de 15.8 KW en frío y 18 KW en calor
Unidad interior para sistema Multi V de volumen de refrigerante variable, marca LG, tipo conducto alta presión modelo ARNU54GBRA2, bomba de calor, de potencia frigorífica nominal 15,8 kW y potencia calorífica nominal 18 kW. Caudal de aire de 3.600/3.000/3.000 m3/h y nivel sonoro de 47/46/45 dB(A) a 1,5 m. Presión estática regulable de 5 a 20 mmca. Dimensiones de la unidad interior, 1.230 x 590 x 380 mm; peso, 53 Kg. Bomba de condensados incorporada. Control del caudal y de la presión estática desde el control remoto por cable.
