# Unidad interior Multi V de LG Conducto de alta presion, modelo ARNU76GB8A2, de 22.4 KW en frío y 25.2 KW en calor

- Propiedad del archivo: CONSTRUNARIO
- Formato: FIEBDC-3/2012
- Programa: Construnario Versión 1.9
- Fecha de los precios: 10/06/2013
- Divisa: EUR

**ARNU76GBHA2** Unidad interior Multi V de LG Conducto de alta presion, modelo ARNU76GB8A2, de 22.4 KW en frío y 25.2 KW en calor
Unidad interior para sistema Multi V de volumen de refrigerante variable, marca LG, tipo conducto alta presión modelo ARNU76GB8A2, bomba de calor, de potencia frigorífica nominal 22,4 kW y potencia calorífica nominal 25,2 kW. Caudal de aire de 60/50/50 m3/min. y nivel sonoro de 50/48/48 dB(A) a 1,5 m. Presión estática regulable de 5 a 20 mmca. Dimensiones de la unidad interior, 1.562 x 688 x 460 mm; peso, 87 Kg. Bomba de condensados incorporada. Control del caudal y de la presión estática desde el control remoto por cable.
