# Unidad interior Multi V de LG Conducto de alta presion, modelo ARNU96GB8A2, de 28 KW en frío y 31.5 KW en calor

- Propiedad del archivo: CONSTRUNARIO
- Formato: FIEBDC-3/2012
- Programa: Construnario Versión 1.9
- Fecha de los precios: 10/06/2013
- Divisa: EUR

**ARNU96GBHA2** Unidad interior Multi V de LG Conducto de alta presion, modelo ARNU96GB8A2, de 28 KW en frío y 31.5 KW en calor
Unidad interior para sistema Multi V de volumen de refrigerante variable, marca LG, tipo conducto alta presión modelo ARNU96GB8A2, bomba de calor, de potencia frigorífica nominal 28,0 kW y potencia calorífica nominal 31,5 kW. Caudal de aire de 72/64/64 m3/min. y nivel sonoro de 52/50/50 dB(A) a 1,5 m. Presión estática regulable de 5 a 20 mmca. Dimensiones de la unidad interior, 1.562 x 688 x 460 mm; peso, 87 Kg. Bomba de condensados incorporada. Control del caudal y de la presión estática desde el control remoto por cable.
