# Unidad interior Multi V de LG Suelo-Techo, modelo ARNU09GVEA2, de 2.8 KW en frío y 3.2 KW en calor

- Propiedad del archivo: CONSTRUNARIO
- Formato: FIEBDC-3/2012
- Programa: Construnario Versión 1.9
- Fecha de los precios: 10/06/2013
- Divisa: EUR

**ARNU09GVEA2** Unidad interior Multi V de LG Suelo-Techo, modelo ARNU09GVEA2, de 2.8 KW en frío y 3.2 KW en calor
Unidad interior para sistema Multi V de volumen de refrigerante variable, marca LG, tipo suelo-techo modelo ARNU09GVEA2, bomba de calor, de potencia frigorífica nominal 2,8 kW y potencia calorífica nominal 3,2 kW. Caudal de aire máximo 456 m3/h y nivel sonoro de 36/32/28 dBA a 1,5 m. Dimensiones de la unidad interior, 900 x 490 x 200 mm; peso, 13,7 Kg.
