# Unidad interior Multi V de LG Suelo-Techo, modelo ARNU12GVEA2, de 3.6 KW en frío y 4 KW en calor

- Propiedad del archivo: CONSTRUNARIO
- Formato: FIEBDC-3/2012
- Programa: Construnario Versión 1.9
- Fecha de los precios: 10/06/2013
- Divisa: EUR

**ARNU12GVEA2** Unidad interior Multi V de LG Suelo-Techo, modelo ARNU12GVEA2, de 3.6 KW en frío y 4 KW en calor
Unidad interior para sistema Multi V de volumen de refrigerante variable, marca LG, tipo suelo-techo modelo ARNU09GVEA2, bomba de calor, de potencia frigorífica nominal 3,6 kW y potencia calorífica nominal 4,0 kW. Caudal de aire máximo 552 m3/h y nivel sonoro de 38/36/30 dBA a 1,5 m. Dimensiones de la unidad interior, 900 x 490 x 200 mm; peso, 13,7 Kg.
