# Unidad interior Multi V de LG Techo, modelo URNU24GVJA2, de 7.1 KW en frío y 8 KW en calor

- Propiedad del archivo: CONSTRUNARIO
- Formato: FIEBDC-3/2012
- Programa: Construnario Versión 1.9
- Fecha de los precios: 10/06/2013
- Divisa: EUR

**URNU24GVJA2** Unidad interior Multi V de LG Techo, modelo URNU24GVJA2, de 7.1 KW en frío y 8 KW en calor
Unidad interior para sistema Multi V de volumen de refrigerante variable, marca LG, tipo techo modelo URNU24GVJA2, bomba de calor, de potencia frigorífica nominal 7,1 kW y potencia calorífica nominal 8,0 kW. Caudal de aire máximo 1.080 m3/h y nivel sonoro de 43/41/39 dBA a 1,5 m. Dimensiones de la unidad interior, 950 x 650 x 220 mm; peso, 24,6 Kg.
