# Unidad interior Multi V de LG Techo, modelo URNU36GVKA2, de 10.6 KW en frío y 11.9 KW en calor

- Propiedad del archivo: CONSTRUNARIO
- Formato: FIEBDC-3/2012
- Programa: Construnario Versión 1.9
- Fecha de los precios: 11/06/2013
- Divisa: EUR

**URNU36GVJA2** Unidad interior Multi V de LG Techo, modelo URNU36GVKA2, de 10.6 KW en frío y 11.9 KW en calor
Unidad interior para sistema Multi V de volumen de refrigerante variable, marca LG, tipo techo modelo URNU36GVKA2, bomba de calor, de potencia frigorífica nominal 10,6 kW y potencia calorífica nominal 11,9 kW. Caudal de aire máximo 2.880 m3/h y nivel sonoro de 48/46/44 dBA a 1,5 m. Dimensiones de la unidad interior, 1.350 x 650 x 220 mm; peso, 35 Kg.
