# Unidad interior Multi V de LG Techo, modelo URNU48GVLA2, de 14.1 KW en frío y 15.9 KW en calor

- Propiedad del archivo: CONSTRUNARIO
- Formato: FIEBDC-3/2012
- Programa: Construnario Versión 1.9
- Fecha de los precios: 11/06/2013
- Divisa: EUR

**URNU48GVJA2** Unidad interior Multi V de LG Techo, modelo URNU48GVLA2, de 14.1 KW en frío y 15.9 KW en calor
Unidad interior para sistema Multi V de volumen de refrigerante variable, marca LG, tipo techo modelo URNU48GVKA2, bomba de calor, de potencia frigorífica nominal 14,1 kW y potencia calorífica nominal 15,9 kW. Caudal de aire máximo 2.940 m3/h y nivel sonoro de 49/48/47 dBA a 1,5 m. Dimensiones de la unidad interior, 1.750 x 650 x 220 mm; peso, 45 Kg.
