# Unidad interior Multi V de LG Suelo con envolvente, modelo ARNU15GCEA2, de 4.5 KW en frío y 5 KW en calor

- Propiedad del archivo: CONSTRUNARIO
- Formato: FIEBDC-3/2012
- Programa: Construnario Versión 1.9
- Fecha de los precios: 11/06/2013
- Divisa: EUR

**ARNU15GCEA2** Unidad interior Multi V de LG Suelo con envolvente, modelo ARNU15GCEA2, de 4.5 KW en frío y 5 KW en calor
Unidad interior para sistema Multi V de volumen de refrigerante variable, marca LG, tipo suelo con envolvente modelo ARNU15GCEA2, bomba de calor, de potencia frigorífica nominal 4,5 kW y potencia calorífica nominal 5 kW. Caudal de aire de 690/600/570 m3/h y nivel sonoro de 38/37/35 dBA a 1,5 m. Dimensiones de la unidad interior, 1.067 x 635 x 203 mm; peso, 27 Kg.
