# Unidad interior Multi V de LG Suelo sin envolvente, modelo ARNU09GCEU2, de 2.8 KW en frío y 3.2 KW en calor

- Propiedad del archivo: CONSTRUNARIO
- Formato: FIEBDC-3/2012
- Programa: Construnario Versión 1.9
- Fecha de los precios: 11/06/2013
- Divisa: EUR

**ARNU09GCEU2** Unidad interior Multi V de LG Suelo sin envolvente, modelo ARNU09GCEU2, de 2.8 KW en frío y 3.2 KW en calor
Unidad interior para sistema Multi V de volumen de refrigerante variable, marca LG, tipo suelo sin envolvente modelo ARNU09GCEU2, bomba de calor, de potencia frigorífica nominal 2,8 kW y potencia calorífica nominal 3,2 kW. Caudal de aire de 570/510/450 m3/h y nivel sonoro de 36/34/32 dBA a 1,5 m. Dimensiones de la unidad interior, 978 x 639 x 190 mm; peso, 20 Kg.
