# Unidad interior Multi V de LG Consola, modelo ARNU09GQAA2, de 2.8 KW en frío y 3.2 KW en calor

- Propiedad del archivo: CONSTRUNARIO
- Formato: FIEBDC-3/2012
- Programa: Construnario Versión 1.9
- Fecha de los precios: 11/06/2013
- Divisa: EUR

**ARNU09GQAA2** Unidad interior Multi V de LG Consola, modelo ARNU09GQAA2, de 2.8 KW en frío y 3.2 KW en calor
Unidad interior para sistema Multi V de volumen de refrigerante variable, marca LG, tipo consola modelo ARNU09GQAA2, bomba de calor, de potencia frigorífica nominal 2,8 kW y potencia calorífica nominal 3,2 kW. Caudal de aire de 402/354/288 m3/h y nivel sonoro de 37/34/28 dBA a 1,5 m. Dimensiones de la unidad interior, 700 x 600 x 210 mm; peso, 14 Kg.
