# Unidad interior Multi V de LG Consola, modelo ARNU15GQAA2, de 4.5 KW en frío y 5 KW en calor

- Propiedad del archivo: CONSTRUNARIO
- Formato: FIEBDC-3/2012
- Programa: Construnario Versión 1.9
- Fecha de los precios: 11/06/2013
- Divisa: EUR

**ARNU15GQAA2** Unidad interior Multi V de LG Consola, modelo ARNU15GQAA2, de 4.5 KW en frío y 5 KW en calor
Unidad interior para sistema Multi V de volumen de refrigerante variable, marca LG, tipo consola modelo ARNU15GQAA2, bomba de calor, de potencia frigorífica nominal 4,5 kW y potencia calorífica nominal 5,0 kW. Caudal de aire de 522/402/354 m3/h y nivel sonoro de 42/37/31 dBA a 1,5 m. Dimensiones de la unidad interior, 700 x 210 x 600 mm; peso, 14 Kg.
