# Junta de derivación para Multi V de LG, modelo ARCNN30

- Propiedad del archivo: CONSTRUNARIO
- Formato: FIEBDC-3/2012
- Programa: Construnario Versión 1.9
- Fecha de los precios: 11/06/2013
- Divisa: EUR

**ARCNN30** Junta de derivación para Multi V de LG, modelo ARCNN30
Conjunto de derivaciones (líquido y gas) para unir 3 unidades exteriores de sistema Multi V Water II Bomba de Calor. Incluye coquilla para aislamiento térmico de LG modelo ARCNN30.
