# Junta de derivación para Multi V de LG, modelo ARCNN31

- Propiedad del archivo: CONSTRUNARIO
- Formato: FIEBDC-3/2012
- Programa: Construnario Versión 1.9
- Fecha de los precios: 11/06/2013
- Divisa: EUR

**ARCNN31** Junta de derivación para Multi V de LG, modelo ARCNN31
Conjunto de derivaciones (líquido y gas) para unir 3 unidades exteriores de sistema Multi V III Bomba de Calor. Incluye coquilla para aislamiento térmico de LG modelo ARCNN31.
