# Junta de derivación para Multi V de LG, modelo ARCNB21

- Propiedad del archivo: CONSTRUNARIO
- Formato: FIEBDC-3/2012
- Programa: Construnario Versión 1.9
- Fecha de los precios: 11/06/2013
- Divisa: EUR

**ARCNB21** Junta de derivación para Multi V de LG, modelo ARCNB21
Conjunto de derivaciones (líquido y gas) para unir 2 unidades exteriores de sistema Multi V III Recuperación de Calor. Incluye coquilla para aislamiento térmico de LG modelo ARCNB21.
