# Junta de derivación para Multi V de LG, modelo ARCNB41

- Propiedad del archivo: CONSTRUNARIO
- Formato: FIEBDC-3/2012
- Programa: Construnario Versión 1.9
- Fecha de los precios: 11/06/2013
- Divisa: EUR

**ARCNB41** Junta de derivación para Multi V de LG, modelo ARCNB41
Conjunto de derivaciones (líquido y gas) para unir 4 unidades exteriores de sistema Multi V III Recuperación de Calor de LG modelo ARCNB41. Incluye coquilla para aislamiento térmico.
