# Distribuidor para Multi V de LG, modelo ARBL057

- Propiedad del archivo: CONSTRUNARIO
- Formato: FIEBDC-3/2012
- Programa: Construnario Versión 1.9
- Fecha de los precios: 11/06/2013
- Divisa: EUR

**ARBL057** Distribuidor para Multi V de LG, modelo ARBL057
Distribuidor de 7 salidas (líquido y gas) para sistemas Multi V Bomba de Calor de LG, modelo ARBL057. Incluye coquilla para aislamiento térmico de LG.
