# Junta de derivación para Multi V de LG, modelo ARBLN07121

- Propiedad del archivo: CONSTRUNARIO
- Formato: FIEBDC-3/2012
- Programa: Construnario Versión 1.9
- Fecha de los precios: 11/06/2013
- Divisa: EUR

**ARBLN07121** Junta de derivación para Multi V de LG, modelo ARBLN07121
Conjunto de derivaciones (líquido y gas) para sistemas Multi V Bomba de Calor (<71 kW). Incluye coquilla para aislamiento térmico de LG modelo ARBLN07121.
