# Toma doble RJ45 cat. 6a serie Berker B.3. Aluminio dorado / blanco polar, mate

- Propiedad del archivo: CONSTRUNARIO
- Formato: FIEBDC-3/2012
- Programa: Construnario Versión 2.11
- Fecha de los precios: 25/05/2015
- Divisa: EUR
- Código: hager-sistem (18/04/2017)

**C1005HAG-1202123** Toma doble RJ45 cat. 6a serie Berker B.3. Aluminio dorado / blanco polar, mate (25/11/2013)

| Código | Ud | Descripción | Rendimiento |
|---|---|---|---|
| 4587 | u | Toma RJ45 doble Cat 6a clase EA (material) | 1.000 |
| 1409 19 09 | u | Tapa central para toma teléfono / red doble. Blanco polar, mate. Series Berker S.1, B.3, B.7 (material) | 1.000 |
| 1011 30 46 | u | Marcos aluminio, dorado / blanco polar. 1 elemento. Serie Berker B.3 (material) | 1.000 |

## Recursos

**1409 19 09** u Tapa central para toma teléfono / red doble. Blanco polar, mate. Series Berker S.1, B.3, B.7
- Embalaje: 10 unidades x caja.

**1011 30 46** u Marcos aluminio, dorado / blanco polar. 1 elemento. Serie Berker B.3
- Montaje vertical y horizontal. - Embalaje: 10 unidades x caja.
