# Caja de recuperación para Multi V recuperación de calor de LG, modelo PRHR041. 4 salidas

- Propiedad del archivo: CONSTRUNARIO
- Formato: FIEBDC-3/2012
- Programa: Construnario Versión 1.9
- Fecha de los precios: 11/06/2013
- Divisa: EUR

**PRHR041** Caja de recuperación para Multi V recuperación de calor de LG, modelo PRHR041. 4 salidas
Caja de recuperación para Multi V recuperación de calor de LG, modelo PRHR041. 4 salidas. Capacidad máxima salida/caja: 14.1/56.4 KW. Peso: 24 Kg. Dimensiones: 218 x 801 x 617 mm.
