# Unidad interior de conductos 100% aire exterior de LG, modelo ARNU48GBRZ2. Capacidad 14.1 KW frío, 13.5 KW calor

- Propiedad del archivo: CONSTRUNARIO
- Formato: FIEBDC-3/2012
- Programa: Construnario Versión 1.9
- Fecha de los precios: 11/06/2013
- Divisa: EUR

**ARNU48GBRZ2** Unidad interior de conductos 100% aire exterior de LG, modelo ARNU48GBRZ2. Capacidad 14.1 KW frío, 13.5 KW calor
Unidad interior para sistema Multi V de volumen de refrigerante variable de LG, modelo ARNU48GBRZ2, tipo conducto alta presión para 100% aire exterior, bomba de calor, de potencia frigorífica nominal 14,1 kW y potencia calorífica nominal 13,5 kW. Caudal de aire de 1.128/882/882 m3/h y nivel sonoro de 44/42/42 dB(A) a 1,5 m. Presión estática regulable de 5 a 20 mmca. Dimensiones de la unidad interior, 1.230 x 590 x 380 mm; peso, 45 Kg. Bomba de condensados incorporada. Control del caudal y de la presión estática desde el control remoto por cable.
