# Unidad interior de conductos 100% aire exterior de LG, modelo URNU96GB8Z2. Capacidad 28 KW frío, 26,7 KW calor

- Propiedad del archivo: CONSTRUNARIO
- Formato: FIEBDC-3/2012
- Programa: Construnario Versión 1.9
- Fecha de los precios: 11/06/2013
- Divisa: EUR

**URNU96GB8Z2** Unidad interior de conductos 100% aire exterior de LG, modelo URNU96GB8Z2. Capacidad 28 KW frío, 26,7 KW calor
Unidad interior para sistema Multi V de volumen de refrigerante variable de LG, modelo URNU96GB8Z2, tipo conducto alta presión para 100% aire exterior, bomba de calor, de potencia frigorífica nominal 28 kW y potencia calorífica nominal 26,7 kW. Caudal de aire de 2.142/1.422/1.422 m3/h y nivel sonoro de 50/48/48 dB(A) a 1,5 m. Presión estática regulable de 6 a 25 mmca. Dimensiones de la unidad interior, 460 x 1.562 x 688 mm; peso, 73 Kg. Bomba de condensados incorporada. Control del caudal y de la presión estática desde el control remoto por cable.
