# Recuperador entálpico de LG, modelo LZ-H050GBA2. Caudal: 500 m3/h

- Propiedad del archivo: CONSTRUNARIO
- Formato: FIEBDC-3/2012
- Programa: Construnario Versión 1.9
- Fecha de los precios: 11/06/2013
- Divisa: EUR

**LZ-H050GBA2** Recuperador entálpico de LG, modelo LZ-H050GBA2. Caudal: 500 m3/h
Recuperador entálpico de 500 m3/h, de LG, modelo LZ-H050GBA2. Nivel sonoro de 34/32/25 dB(A) a 1,5 m. Presión estática de 150/100/50 Pa. Dimensiones 273 x 988 x 1.014 y peso 44 kg. Control del caudal y de la presión estática desde el control remoto por cable.
