# Recuperador entálpico de LG, modelo LZ-H080GBA2. Caudal: 800 m3/h

- Propiedad del archivo: CONSTRUNARIO
- Formato: FIEBDC-3/2012
- Programa: Construnario Versión 1.9
- Fecha de los precios: 11/06/2013
- Divisa: EUR

**LZ-H080GBA2** Recuperador entálpico de LG, modelo LZ-H080GBA2. Caudal: 800 m3/h
Recuperador entálpico de 800 m3/h, de LG, modelo LZ-H080GBA2. Nivel sonoro de 36/34/30dB(A) a 1,5 m. Presión estática de 200/110/60 Pa. Dimensiones 365 x 1.062 x 1.140 y peso 60 kg. Control del caudal y de la presión estática desde el control remoto por cable.
