# Recuperador entálpico de LG, modelo LZ-H200GBA2. Caudal: 2.000 m3/h

- Propiedad del archivo: CONSTRUNARIO
- Formato: FIEBDC-3/2012
- Programa: Construnario Versión 1.9
- Fecha de los precios: 11/06/2013
- Divisa: EUR

**LZ-H200GBA2** Recuperador entálpico de LG, modelo LZ-H200GBA2. Caudal: 2.000 m3/h
Recuperador entálpico de 2.000 m3/h, de LG, modelo LZ-H200GBA2. Nivel sonoro de 39/37/33dB(A) a 1,5 m. Presión estática de 160/90/50 Pa. Dimensiones 737 x 1.313 x 1.140 y peso 140 kg. Control del caudal y de la presión estática desde el control remoto por cable.
