# Recuperador entálpico con batería de expansión directa y humectación de LG, modelo LZ-H050GXH0. Caudal: 500 m3/h

- Propiedad del archivo: CONSTRUNARIO
- Formato: FIEBDC-3/2012
- Programa: Construnario Versión 1.9
- Fecha de los precios: 11/06/2013
- Divisa: EUR

**LZ-H050GXH0** Recuperador entálpico con batería de expansión directa y humectación de LG, modelo LZ-H050GXH0. Caudal: 500 m3/h
Recuperador entálpico con batería y humectación de 500 m3/h, de LG, modelo LZ-H050GXH0. Nivel sonoro de 38/36/33 dB(A) a 1,5 m. Presión estática de 160/120/100 Pa. Dimensiones 365 x 1.667 x 1.140 y peso 105 kg. Líneas frigoríficas de 1/4" para líquido y 1/2" para gas. Control del caudal y de la presión estática desde el control remoto por cable.
