# Recuperador entálpico con batería de expansión directa y humectación de LG, modelo LZ-H080GXH0. Caudal: 800 m3/h

- Propiedad del archivo: CONSTRUNARIO
- Formato: FIEBDC-3/2012
- Programa: Construnario Versión 1.9
- Fecha de los precios: 11/06/2013
- Divisa: EUR

**LZ-H080GXH0** Recuperador entálpico con batería de expansión directa y humectación de LG, modelo LZ-H080GXH0. Caudal: 800 m3/h
Recuperador entálpico con batería y humectación de 800 m3/h, de LG, modelo LZ-H080GXH0. Nivel sonoro de 39/37/34 dB(A) a 1,5 m. Presión estática de 140/90/70 Pa. Dimensiones 365 x 1.667 x 1.140 y peso 105 kg. Líneas frigoríficas de 1/4" para líquido y 1/2" para gas. Control del caudal y de la presión estática desde el control remoto por cable.
